# Mülheim - Neubau Heißener Bad
Angebotsaufforderung (GAEB DA XML 3.3, DA83)
Projekt: G20063
Währung: EUR
Vergabeart: Offenes Verfahren
Abgabeort: elektronisch über Vergabeportal; ;
Erstellt mit: GXML Toolbox V3.3 R20220330, ORCA AVA 27 27.00.00, 03.12.2025

## I. Allgemeine Baubeschreibung
Objektbeschreibung

Die Stadt Mülheim an der Ruhr beabsichtigt, am Standort des Heißener Bades an der Yorckstraße 2 einen Ersatzneubau für das dort befindliche und abgängige Bad zu errichten. Die Einstellung des Betriebes und der Rückbau der Anlage erfolgt erst nach Fertigstellung des Neubaus.

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
Das auf dem stadteigenen Grundstück an der Yorckstraße im Stadtteil Heißen soll das neue Hallenbad neben dem abgängigen Bestandsbad aus den 1970er Jahren als kompakter Baukörper gebaut werden. Die Anordnung richtet sich sowohl nach der bestehenden benachbarten Bebauung, einer optimalen Funktion sowie der Ausrichtung entsprechend der Besonnung. Auch ist ein wirtschaftlicher Zuschnitt des verbleibenden restlichen Grundstücks zu berücksichtigen. Das für den Neubau vorgesehene Gelände liegt im östlichen Teil der Stadt Mülheim an der Ruhr in der Umgebung von einer Wohnbebauung mit angrenzenden Gewerbegebiet. Im Norden, Westen und Süden grenzt das Grundstück an viel befahrene Straßen u.a. die A 40 und die B 1. Nach Süden und Westen hin steigt das mit Baumbestand versehene Grundstück stark an. Durch die Anordnung des neuen Baukörpers im östlichen Bereich des Grundstücks wird eine Abschirmung zur bestehenden Wohnbebauung erreicht und gleichzeitig eine möglichst große Freifläche mit Südwest-Ausrichtung ermöglicht.
Der städtebauliche Grundansatz sieht eine eher geschlossene, massive Fassadengestaltung zur nördlich und östlich gelegenen Nachbarbebauung und geöffnete transparente Fassaden nach Süden und Westen zu den Freiflächen hin vor. Das Gebäude ist in verschiedenen Gebäudehöhenniveaus gestaffelt und wirkt durch den flachen Riegel und Dachscheiben zur Straßenseite recht maßstäblich. Das auskragende geschwungene Dach steigt nach Süden hin an und fügt sich somit in die vorhandene Topographie des Grundstücks ein. Die Formensprache des Daches findet sich an der Eingangsfassade wieder und leitet den Besucher in das Bad und verleiht dem Gebäudeeingang eine entsprechende Akzentuierung.

Die Oberkante des Eingangsniveaus (Baunull) liegt bei 103,5 ü NHN und in etwa auf dem Straßenniveau. Der Vorplatz schließt an das öffentliche Wege- und Straßennetz den ÖPNV (Bushaltestelle) und den neu zu schaffenden Parkplatz mit 51 Stellplätzen an. Das Bad verfügt somit über eine gute verkehrstechnische Anbindung. Direkt am neu geplanten Vorplatz wird eine Fläche für 50 Fahrräder vorgesehen. Die Zufahrt zum Betriebshof erfolgt auf der östlichen Seite über die Yorckstraße.

Es ist beabsichtigt, das bestehende Hallenbad weitgehend während der kompletten Bauzeit geöffnet zu lassen und erst nach Fertigstellung und Inbetriebnahme des Ersatzbaues zu schließen und abzubrechen.

Das Funktionskonzept sieht die Abwicklung der nutzerrelevanten Funktionen auf einer Ebene vor.

Das Lehrschwimmbecken ist räumlich vom Schwimmerbereich durch eine Glaswand mit einer Türanlage abgetrennt. Die beiden Hallenteile können miteinander gekoppelt oder das Schwimmerbecken, z. B. für den Schulsport, separiert werden. So ist eine flexible Nutzung möglich. Das Lehrschwimmbecken (12,5 x 12,5 m) verfügt über einen Hubboden (0-1.80m Tiefe) und eine Wassergewöhnungstreppe. Die Beckenumgangsflächen bieten ausreichend Platz für Aufenthaltsbereiche für Begleitpersonen. Direkt angrenzend befindet sich der Kinderspielbereich mit drei Wasserbecken mit einer Wassertiefe von 0,20 bis 0,30  m. Hinter einer als Gestaltungselement geplanten Sitzbank (2,50 m hohe Rückwand) befinden sich Abstellmöglichkeiten für Trainingsgeräte, wie z. B. Aquabikes und ein Wickelbereich. Die in dem Bereich angeordneten Sanitäts- und Putzmittelräume dienen gleichzeitig als betriebsinterne Verbindung zwischen Badehalle und Foyer bzw. Umkleide.

Der Schwimmerbereich besteht aus einem 25 m-Schwimmerbecken mit sechs Bahnen (25,0 x 15,0 m, 1,80 m - 3,8 m Tiefe) mit einer Startblockanlage sowie einer 3 m-Plattform und einem 1 m-Sprungbrett. Die Anforderungen an eine Wettkampfkategorie wurden seitens des Bauherrn nicht gewünscht. Die vorliegende Planung entspricht allerdings weitgehend der Wettkampfkategorie "D".

Die neuen Beckenkörper werden, bis auf den Kinderspielbereich, aus Edelstahl errichtet. Im Schwimmerbecken und Lehrschwimmbecken werden sie zum Teil als tragende Konstruktion und zum Teil als schlaffe Auskleidung gegen Stahlbetonwände (ab 2,0 m Wassertiefe) mit einem Beckenkopf aus Edelstahl ausgeführt. Die Bodenplatten der Becken werden aus Stahlbeton hergestellt.

Die Außenwände werden weitgehend aus Stahlbeton und Mauerwerk errichtet. Nach Süden und Westen sind Pfosten-Riegel-Fassaden mit außenliegendem Wärmeschutz (auskragende Dachfläche) geplant.

Die Dachfläche des Umkleidetraktes wird als Betondach ausgeführt. Die Badehalle bekommt ein Holztragwerk, welches für die Aufnahme einer PV-Anlage sowie eines Gründaches entsprechend dimensioniert ist.

Die Badewassertechnik ist im Untergeschoss angeordnet. Die Lüftung befindet sich an zentraler Stelle im Obergeschoss. Der Chlorgasraum wird gemäß den aktuell geltenden Normen mit einem außenliegenden Zugang geplant.

Die Erschließung der Außenanlagen erfolgt grundsätzlich barrierefrei. Die Beckenumgänge werden von den Pflasterflächen und Liegewiesen über eine rollstuhlgerechte Duschmulde erschlossen. Weiter kommt es zu vereinzelten Baumfällungen sowie zur Neuanpflanzung von Bäumen. Entlang der Becken werden Beete mit einer pflegereduzierten, artenreichen Pflanzung aus Blütenstauden und Gräsern realisiert.

Baustellenbeschreibung

Der Ersatzbau des Hallenbades befindet sich auf dem Flurstück 824 Flur 1 der Gemarkung Heißen. Die verkehrstechnische Anbindung erfolgt von Osten über die Yorck-Straße.

Es dürfen keine schwebenden Lasten außerhalb der abgegrenzten Baustellenfläche bewegt werden.

Das Gelände ist von Süden nach Norden hin abfällig. Es besitzt einen Höhenversprung im Gelände von 5,0 m.
Auf der Fläche sind aktuell bauliche Anlagen (Umkleide- und Sanitärgebäude, Kinderbecken etc.) vorhanden. Das Gelände ist mit schützenwertem Baumbestand versehen. Im Zuge der Baumaßnahme wird das Gelände zum Teil neu gestaltet. Für die Baustelleneinrichtung stehen Teile des Grundstücks zur Verfügung. Die betreffenden Bereiche sind mit der Objektüberwachung abzustimmen. Ein Baustelleneinrichtungsplan ist der Ausschreibung beigefügt.

Einrichten und Räumen der Baustelle einschl. An- und Abfahrt und Vorhalten aller benötigten Geräte, Ausrüstungen, Werkzeuge, Maschinen, Gerüste, Container und Einrichtungen für sämtliche in der Leistungsbeschreibung aufgeführten Leistungen im notwendigen Umfang zur Erfüllung der vorgegebenen Fertigstellungsfristen, soweit nicht gesondert ausgeschrieben. Wiederherstellung des ursprünglichen Zustands aller benutzten Flächen.

Dieses beinhaltet auch sämtliche Transporte (innerhalb und außerhalb des Gebäudes) der erforderlichen Hilfsmittel und Geräte sowie deren Feinreinigung.

Räumlichkeiten können dem AN nicht zur Verfügung gestellt werden.
Anfallende Materialien, wie Bauschutt und sonstige Abfälle aus dem Bereich des AN, sind sortenrein in Containern zu sammeln, direkt abzufahren und zu entsorgen. Dabei sind der Abfallkatalog und die Durchführung des Abfallsatzung des jeweiligen Landkreises/Stadt zu beachten. Die Baustelle ist täglich zu säubern.
Jede Firma ist für die Entsorgung des selber verursachten Bauschuttes inkl. Deponiegebühren zuständig.
Sollte trotz Aufforderung durch die Bauleitung der Bauschutt nicht beseitigt werden, wird dieser 3 Tage nach Aufforderung auf Kosten des Verursachers beseitigt - Abrechnung erfolgt dann über einen Zahlungeinbehalt in Höhe von bis zu 3% der Rechnungssumme.

Wir verweisen hier auf den beigefügten Baustelleneinrichtungsplan.

Sanitäre Anlagen werden für die Bauzeit bauseits gestellt.

Die Baustelle hat in jeder Bauphase ordentlich und aufgeräumt zu erscheinen. Die Reinigung der Straßen und Wege innerhalb und außerhalb des Baugrundstückes von Verschmutzung durch Baufahrzeuge hat entsprechend den  Forderungen des AG erfolgen. Die Kosten hierfür sind in die Einheitspreise mit einzurechnen.

Eine Baube-/Überwachung wird vom AG nicht gestellt.

Die Verkehrswege für die LKW-Fahrzeuge mit Anhängern und die Beladeflächen sind während der Bauarbeiten für den AG ständig freizuhalten. Eine evtl. unumgänglich notwendige zeitlich begrenzte Sperrung muss fristgerecht mit der Stadt abgestimmt und von dieser genehmigt werden. Alle Sicherungsmaßnahmen für den Betrieb der Baustelle sind durch den AN ohne besondere Vergütung durchzuführen.

Werden öffentliche Flächen über das vorgesehene Maß (zeitlich und räumlich) auf Veranlassung des Auftragnehmers in Anspruch genommen, hat dieser die entsprechende Abstimmung mit den Behörden vorzunehmen (z. B. Gewichtsbeschränkungen, Sondernutzungserlaubnis nach StVO etc.) und die erhöhten Gebühren zu tragen.
Alle Verkehrswege, Zufahrten, Zugänge und Fußwege sind freizuhalten, so dass deren Nutzung ohne Gefährdung und wesentliche Einschränkungen für die Nutzer sowie des öffentlichen Verkehrs der umliegenden Straßen möglich ist. Die Zufahrt  ist während der gesamten Bauzeit freizuhalten.
Während der Winterzeit sind die Verkehrswege innerhalb des Baugeländes - ohne gesonderte Berechnung und ohne Aufforderung von Schnee und Eis zu räumen und zu streuen. Die Beseitigung von Oberflächenwasser im und an Gebäudeteilen sowie im und am notwendigen Arbeitsbereich, ist Bestandteil der Leistungen und wird nicht gesondert vergütet

Baustrom und Bauwasser werden bauseits durch den Auftraggeber über festgelegte Anschlusspunkte auf dem Gelände bzw. im Gebäude allen Gewerken zur Verfügung gestellt. Verlängerungsleitungen vom Übergabepunkt bis hin zur Einsatzstelle hat der AN zu stellen.
Vom Auftraggeber wird keine Arbeitsplatzbeleuchtung oder allgemeine Baubeleuchtung zur Verfügung gestellt. Für die Beleuchtung der Baustelle / Arbeitsbereiche mit ausreichend Beleuchtungseinheiten hat der AN zu sorgen. Die Kosten werden nicht gesondert vergütet. Dies gilt auch für die notwendige Beleuchtung zur Durchführung eines Zweischichtbetriebes.

Frisch- bzw. Abwasser darf nicht unkontrolliert entweichen. Abwasser muss ordnungsgemäß eingeleitet werden, es darf keine größeren Verunreinigungen aufweisen, als es die Entwässerungssatzung der Stadt vorschreibt (in der jeweils gültigen Fassung). Die Versorgungsanschlüsse sind vom AN zu beantragen und vorzuhalten, über die Lage muss sich der Unternehmer vor Ort persönlich informieren, Durchmesser und Leistung sind entsprechend zu dimensionieren. Die Einleitung des Wassers ist der Unteren Wasserbehörde anzuzeigen. Dies zählt auch für die offene Wasserhaltung.
Alle Sicherungsmaßnahmen für den Betrieb der Baustelle sowie für den reibungslosen Betriebsablauf des AG sind durch den AN ohne besondere Vergütung durchzuführen.
Vorh. Bauteile sind gegen Verschmutzung, Beschädigungen etc. in geeigneter Form zu schützen. Eine besondere Vergütung erfolgt hierfür nicht, die Kosten sind in die jeweiligen EPs einzukalkulieren.

Die Reduzierung der Lärmemissionen durch Baumaschinen, Geräte und Fahrzeugverkehr auf der Baustelle ist durch geeignete Maßnahmen, zum Beispiel durch den Einsatz lärmarmer Maschinen, sicherzustellen. Geräte und Maschinen nach dem Anhang der 32. BImSchV dürfen im Freien nur an Werktagen in der Zeit von 07.00 Uhr bis 20.00 Uhr betrieben werden (§7 Abs. 1 32. BImSchV).

Bodenverhältnisse, Baugrund und seine Tragfähigkeit sowie die hydrologischen Werte von Grundwasser sind dem anl. Bodengutachten zu entnehmen.

Auf dem Grundstück befinden sich, hauptsächlich im Bereich der Liegewiese, zahlreiche Bäume. Der vorhandene Strauch- und Baumbestand ist zu schützen.

Bescheinigungen über die Kampfmittelfreiheit liegen  vor. Dennoch ist der Auftragnehmer verpflichtet, bei den Erdarbeiten eine angemessene Vorsicht walten zu lassen.

Weist der Erdaushub z. B. eine ungewöhnliche Verfärbung auf oder werden verdächtige Gegenstände zu Tage gebracht, sind die Arbeiten umgehend einzustellen und die zuständigen Behörden hinzu zu ziehen.

Für die Baumaßnahme wird kein Kran bauseits gestellt. Notwendige Hebefahrzeuge hat der AN entsprechend seiner Leistung selbst zu beschaffen und mit einzukalkulieren.

Der Auftraggeber errichtet ein Bauschild unter Angabe des Projektinhaltes.Firmeneigene Werbung von Einzelunternehmern auf eigene Kosten ist nicht erwünscht.

## II. VORBEMERKUNGEN ZUM LEISTUNGSVERZEICHNIS
Baustellen-Beschreibung

Bei den nachfolgend aufgeführten Leistungen handelt es sich um die Trockenbauarbeiten für den Neubau des künftigen Hallenbades.

1. Herrichtung des Baufeldes
Wir verweisen hier auf den beigefügten Baustelleneinrichtungsplan.

2. Lager/Baustelleneinrichtungsflächen
Lager- und Baustelleneinrichtungsflächen stehen nur begrenzt zur Verfügung. Lager- und Aufenthaltsräume werden vom AG nicht zur Verfügung gestellt und sind vom AN entsprechend den gesetzlichen Vorgaben für alle Leistungen vorzuhalten.

3. Zuwegung
Siehe Baustelleneinrichtungsplan.
Die Zufahrt- und Abfahrt erfolgt über die "Yorkstrasse".
Im Zuge der stattfinden Abbruchabreiten werden die Baustraßen errichtet. Es gibt eine Zufahrt.
Die Verkehrswege für die LKW-Fahrzeuge mit Anhängern und die Beladeflächen sind während der Bauarbeiten für den AG ständig freizuhalten. Eine evtl. unumgänglich notwendige zeitlich begrenzte Sperrung muss fristgerecht mit der Stadt abgestimmt und von dieser genehmigt werden. Alle Sicherungsmaßnahmen für den Betrieb der Baustelle sind durch den AN ohne besondere Vergütung durchzuführen.

4. Ver-/Entsorgung der Baustelle
Verkehrswege innerhalb der Baustelle entsprechend des Baustelleneinrichtungsplans. Strom und Wasseranschlüsse werden vom AG gestellt und allen am Bau Beteiligten zugänglich gemacht. Die entsprechenden Hauptanschlüsse sind vom AN eigenverantwortlich in Erfahrung zu bringen.

5. Unterhaltung
Die Baustelle hat in jeder Bauphase ordentlich und aufgeräumt zu erscheinen.
Der AN hat die Pflicht zur laufenden Reinigung und nach Beendigung seiner Leistung zur unverzüglichen, vollständigen Räumung der Baustelle.

6. Sanitäre Anlagen
Der AG stellt im Baufeld WC-Anlagen zur Verfügung. Diese können während der gesamten Bauzeit seitens AN genutzt werden. Aus diesem Grund wird auf weitere Sanitärcontainer bzw. mobile WC- Anlagen verzichtet.

7. Sicherheits- und Gesundheitskoordination
Die Maßnahme wird durch einen Sicherheits-und Gesundheits- koordinator begleitet. Der Sicherheits- und Gesundheitsplan ( SiGE-Plan) ist zu beachten.

8. Prüfung der Unterlagen / Vorleistung
Die zu erbringenden Leistungen sind möglichst eindeutig und erschöpfend beschrieben. Das entbindet den AN jedoch nicht, sämtliche planerischen Unterlagen sowie die erf. Vorleistungen anderer ANs auf Eignung für die Durchführung der eigenen Arbeiten zu prüfen. Bedenken gegen die Ausführung sind während der Angebotsphase als Bieterfrage schriftlich zu stellen

9.Fachbauleiter / Polier
Der AN ist verpflichtet, für dieses BV einen Fachbauleiter zu benennen. Die Amtssprache ist deutsch, entsprechend ist die Baustellenkommunikation durchzuführen. Der Fachbauleiter hat nach Aufforderung durch die Bauleitung an den Baubesprechungen teilzunehmen. Hierbei getroffene Vereinbarungen bzw. Anordnungen der Bauleitung, insbesondere wenn sie der Sicherheit oder dem Baufortschritt dienen, sind unverzüglich Folge zu leisten. Alle Ergebnisse von Baubesprechungen werden zu Vertragbestandteilen, sofern nicht binnen fünf Werktagen schriftlich widersprochen wird.

10. Allgemeines

Die Preiserstellung, für die in Folge beschriebenen Leistungen, gilt für eine funktionsfähige Dachtragkonstruktion, einschließlich der Anlieferung, Abladen und dem Transport innerhalb der Baustelle.

Im Zuge der Ausschreibung besteht die Möglichkeit, das aktuelle Baufeld zu besichtigen.

Alle in diesen und allen vor- und nachfolgenden Vorbemerkungen dargestellten Arbeitsbedingungen und Forderungen sind bei der Preisbildung zu berücksichtigen. Im Falle der Auftragserteilung werden diese zu Vertragsbestandteilen.

Die Projektabwicklung erfolgt über eine Online Projektplattform.
Diese betrifft auch die Planverteilung.
Die Pläne sind vom AN eigenverantwortlich im aktuellen Zustand von der Projektplattform herunterzuladen und ggfs. zu vervielfältigen.
Ein Planversand durch den Planer in Papierform wird aus Nachhaltigkeitsgründen nicht erfolgen.
Die tägliche Kommunikation erfolgt über e-mail.

Bauseits ist eine Videoüberwachung mit Aufschaltung zu einem Wachdienst vorgesehen (Bauwatch o. ä.).

Die Kosten der Abfallverwertung und der Abfallbeseitigung sind die
Einheitspreise einzurechnen.

## III. Kalkulationshinweis
Der Inhalt nachgenannter Vorbemerkungen (allgemeine, projektspezifische und leistungs- gewerkespezifische Vorbemerkungen) und beigefügter Pläne ist bei der Kalkulation zu berücksichtigen. Die sich hieraus ergebenden Leistungen sind mit den Einheitspreisen abgegolten und werden nicht gesondert vergütet.

Alle erforderlichen Fotokopien/Lichtpausen hat der AN auf eigene Kosten zu erstellen.

Die leistungs- gewerkespezifischen Vorbemerkungen sind teilweise erst einzelnen Titeln vorgeschaltet.

Diesem Leistungsverzeichnis sind zur Verdeutlichung der Planung und Konstruktion, der Gebäude- und Geländegeometrie sowie als Kalkulationshilfe Unterlagen als PDF-Dateien beigefügt.

## 039 Trockenbau und Abhangdecken

### Titel 01 Baustelleneinrichtung/sonstiges/Fabrikate

**01.1 Baustelleneinrichtung**
Einrichten der Baustelleneinrichtung für sämtliche in der Leistungsbeschreibung aufgeführten Leistungen incl. der erforderlichen Gerüste/Rollgerüste bis 8,00 m Arbeitshöhe und der Maßnahmen gem. UVV.
Menge: 1,000 St

**01.2 vorhalten Baustelleneinrichtung**
Vorhalten der Baustelleneinrichtung für die Dauer der Arbeiten. Abrechnung / Woche Vorhaltung
Menge: 19,000 Wo

**01.3 Räumung der Baustelleneinrichtung.**
Räumung der beschriebenen Baustelleneinrichtung.
Menge: 1,000 St

**01.4 Statischer Nachweis Befestigung**
Der prüfbare statische Nachweis der Befestigungselemente
(Dübel, Abhänger etc.),sind in schriftlicher Form (3-fach ), vorzulegen.
Menge: 1,000 St

**01.5 Terminplan**
Erstellung und Fortschreibung eines Terminplanes inkl. der Detailpunkte der nachbeschriebenen Arbeiten.

Der Terminplan ist innerhalb von 6 Wochen nach Beauftragung vorzulegen.
Menge: 1,000 St

**01.6 Dokumentation/Revisionsunterlagen**
Erstellen der Dokumentation/Revisionsunterlagen über alle vom AN tatsächlich ausgeführten Leistungen.

Die Dokumentation/Revisionsunterlagen sind parallel zur Ausführung der Bauleistung zu erstellen und entsprechend fortzuschreiben; Vorlage Dokumentation für Bescheinigung Brandschutz 2 hat 4 Wochen vor Abnahme an den AG zu erfolgen; Vorlage Bestandsdokumentation/Revisionsunterlagen hat 4 Wochen vor Stellung der Schlussrechnung zu erfolgen.

Leistungsbestandteile Dokumentation
- Vollständige Dokumentation der erbrachten Leistung ist in 2-facher Ausfertigung Papier und 1-fach digital vorzulegen.

Diese muss folgende Unterlagen enthalten:
- Inhaltsverzeichnis der Dokumentation
- Verlege- und Einbaupläne als auf Ist-Montagezustand nachgeführte Werkstatt- und Montageplanung
- Technische Merkblätter und Montageanweisungen aller eingesetzten Materialien einschl. Angabe der Einbauorte
- sämtliche für die Arbeiten aufgestellten Berechnungen und Nachweise
- Zulassungen und Prüfzeugnisse sämtlicher verbauter Materialien samt deren Einbauanleitungen
- Bautagesberichte im Original
- Übereinstimmungserklärung des Fachunternehmers
- Prüfzeugnisse
- Prüfstatik/Prüfberichte - soweit relevant
- Reinigungs-, Bedienungs- und Wartungsanleitungen
Menge: 1,000 St

**01.7 Fabrikatangaben**
Da die Deckengestaltung gem. Gestaltungskonzept ein
besonderes Design / Farbkonzept erhalten soll, wurden bei der Planung
folgende beschriebene Fabrikate ausgewählt.

Alupaneeldecke
Fabrikat: NE
Serie: PANEEL 2815 BWA
Breite: 35 mm,
Fuge: 15mm
Farbe: RAL 7035 Lichtgrau

angebotenes Fabrikat: '.........' (vom Bieter einzutragen)

MF-Mineralfaser Rasterdecken
Fabrikat:  OWA
Serie:  Sinfonia
Format:  62,5 x 62,5 cm
Farbe:  Weiß

angebotenes Fabrikat: '.........' (vom Bieter einzutragen)

GK Gipskartondecken
Fabrikat: Siniat
Serie:  LaHydro

angebotenes Fabrikat: '.........' (vom Bieter einzutragen)

Holzwolle-Akustikplatten
Fabrikat Troldtekt
Serie: Akustik, Ultrafine
Format: 120,0 x 60,0 cm
Farbe: Natur hell
angebotenes Fabrikat: '.........' (vom Bieter einzutragen)

Gleichwertige Produkte sind zugelassen.
Sie müssen in Materialgüte, in Farbe und Oberfläche gleichwertig sein.
Die Gleichwertigkeit ist nachzuweisen.
Menge: 0,000

### Titel 02 Installationsvorsatzschalen

**02.1 IVS01-Installationsvorsatzschale, b=7,25 m, s=320 mm**
Vorsatzschale als freistehende Metallständerwand mit Einfachständerwerk und Mineralwolledämmung.

Einsatz:: Feuchträume/Nassräume, Duschen und WCs in Schwimmbädern
Wandhöhe: 3,50 m
Breite: 7,25 m
Gesamtstärke: ca. 320 mm
Einbaubereich: Einbaubereich 2 DIN 4103-1 (Bereiche mit großer Menschenansammlung);
Schallschutz: ohne Anforderung
Brandschutz: ohne Anforderung
Unterkonstruktion: verzinkte Stahlblechprofile DIN EN 14195 und DIN 18182-1, als Einfachständerwerk mit CW-Profilen
Dämmschicht: Mineralwolle MW DIN EN 13162; Anwendungsgebiet DIN 4108-10 WTR, einlagig, dicht gestoßen
Dämmschichtdicke: 80 mm
Beplankung: einseitig
 Zementbauplatten DIN EN 12467
 2-lagig., Plattendicke 12,5 mm,
Fugenausführung: Stöße verklebt mit PU-Fugenkleber
Oberflächen: Q1

Einbauort: EG 16.1 Dusche Herren
Menge: 26,000 m2

**02.2 IVS02-Installationsvorsatzschale, b=5,45 m, s=320 mm**
Vorsatzschale als freistehende Metallständerwand mit Einfachständerwerk und Mineralwolledämmung

wie Position 040.02.1, jedoch:

Breite: 5,45 m
Gesamtstärke: 320 mm

Einbauort:  EG 16.1 Dusche Herren
Menge: 20,000 m2

**02.3 IVS03-Installationsvorsatzschale, b=0,93 m, s=300 mm**
Vorsatzschale als freistehende Metallständerwand mit Einfachständerwerk und Mineralwolledämmung

wie Position 040.02.1, jedoch:

Breite: 0,93 m
Gesamtstärke: 300 mm

Einbauort: EG 16.2 Herren WC
Menge: 4,000 m2

**02.4 IVS04-Installationsvorsatzschale, b=3,15+4,20 m, s=315 mm**
Vorsatzschale als freistehende Metallständerwand mit Einfachständerwerk und Mineralwolledämmung

wie Position 040.02.1, jedoch:

Breite: 3,15 + 4,20 m Innenecke 90°
Gesamtstärke: 315 mm

Einbauort: EG 16.2 Herren WC
Menge: 26,000 m2

**02.5 IVS05-Installationsvorsatzschale, b=3,04 m, s=200 mm**
Vorsatzschale als freistehende Metallständerwand mit Einfachständerwerk und Mineralwolledämmung

wie Position 040.02.1, jedoch:

Breite: 3,04 m
Gesamtstärke: 200 mm

Einbauort:  EG 17 Behinderten WC/Dusche
Menge: 11,000 m2

**02.6 IVS06-Installationsvorsatzschale, b=3,885 m, s=315 mm**
Vorsatzschale als freistehende Metallständerwand mit Einfachständerwerk und Mineralwolledämmung

wie Position 040.02.1, jedoch:

Breite: 3,885 m
Gesamtstärke: 315 mm

Einbauort: EG 15.2 WC Damen
Menge: 14,000 m2

**02.7 IVS07-Installationsvorsatzschale, b=3,885 m, s=315 mm**
Vorsatzschale als freistehende Metallständerwand mit Einfachständerwerk und Mineralwolledämmung

wie Position 040.02.1, jedoch:

Breite: 3,885 m
Gesamtstärke: 315 mm

Einbauort: EG 15.2 WC Damen
Menge: 14,000 m2

**02.8 IVS08-Installationsvorsatzschale, b=7,25 m, s=320 mm**
Vorsatzschale als freistehende Metallständerwand mit Einfachständerwerk und Mineralwolledämmung

wie Position 040.02.1, jedoch:

Breite: 7,25 m
Gesamtstärke: 320 mm

Einbauort:  EG 15.1 Dusche Damen
Menge: 26,000 m2

**02.9 IVS09-Installationsvorsatzschale, b=5,45 m, s=320 mm**
Vorsatzschale als freistehende Metallständerwand mit Einfachständerwerk und Mineralwolledämmung

wie Position 040.02.1, jedoch:

Breite: 5,45 m
Gesamtstärke: 320 mm

Einbauort:  EG 15.1 Dusche Damen
Menge: 20,000 m2

**02.10 IVS10-Installationsvorsatzschale, b=1,00 m, s=200 mm**
Vorsatzschale als freistehende Metallständerwand mit Einfachständerwerk und Mineralwolledämmung

wie Position 040.02.1, jedoch:

Breite: 1,00 m
Gesamtstärke: 200 mm

Einbauort: EG 20 Sanitätsraum
Menge: 4,000 m2

**02.11 IVS11-Installationsvorsatzschale, b=1,00 m, s=200 mm**
Vorsatzschale als freistehende Metallständerwand mit Einfachständerwerk und Mineralwolledämmung

wie Position 040.02.1, jedoch:

Breite: 1,00 m
Gesamtstärke: 200 mm

Einbauort: EG 21 Pumi/Lager
Menge: 4,000 m2

**02.12 IVS12-Installationsvorsatzschale, b=2,25+2,275 m, s=185 mm**
Vorsatzschale als freistehende Metallständerwand mit Einfachständerwerk und Mineralwolledämmung

wie Position 040.02.1, jedoch:

Breite: 2,25 + 2,275 m Innenecke 90°
Gesamtstärke: 185 mm

Einbauort: EG 02 Unisex WC
Menge: 16,000 m2

**02.13 IVS13-Installationsvorsatzschale, b=1,24 m, s=315 mm**
Vorsatzschale als freistehende Metallständerwand mit Einfachständerwerk und Mineralwolledämmung

wie Position 040.02.1, jedoch:

Breite: 1,24 m
Gesamtstärke: 315 mm

Einbauort: EG 41 Dusche H
Menge: 5,000 m2

**02.14 IVS14-Installationsvorsatzschale, b=1,24 m, s=315 mm**
Vorsatzschale als freistehende Metallständerwand mit Einfachständerwerk und Mineralwolledämmung

wie Position 040.02.1, jedoch:

Breite: 1,24 m
Gesamtstärke: 315 mm

Einbauort: EG 40 Dusche D
Menge: 5,000 m2

**02.15 IVS15-Installationsvorsatzschale, b=3,86 m, s=150 mm**
Vorsatzschale als freistehende Metallständerwand mit Einfachständerwerk und Mineralwolledämmung

wie Position 040.02.1, jedoch:

Breite: 3,86 m
Gesamtstärke: 150 mm

Einbauort:  EG 37 Personalraum
Menge: 14,000 m2

**02.16 IVS16-Installationsvorsatzschale, b=1,835 m, s=315 mm**
Vorsatzschale als freistehende Metallständerwand mit Einfachständerwerk und Mineralwolledämmung

wie Position 040.02.1, jedoch:

Breite: 1,835 m
Gesamtstärke: 315 mm

Einbauort: EG 39 WC Herren
Menge: 7,000 m2

**02.17 IW01-Installationswand, b=2,49m, s=430mm**
Metallständerwand mit Doppelständerwerk, verbindender Querbeplankung und Mineralwolledämmung als Installationswand.

Wandhöhe: 3,50 m
Gesamtstärke: 430 mm
Einbaubereich: 2 DIN 4103-1 (Bereiche mit großer Menschenansammlung);
Schallschutz: Rw, R= 52 dB
Brandschutz: ohne Anforderung
Unterkonstruktion. verzinkte Stahlblechprofile DIN EN 14195 und DIN 18182-1, als Doppelständerwerk, Ständer durch Plattenstreifen zug- und druckfest verbunden, CW/UW-Profile
Dämmschicht: Mineralwolle MW DIN EN 13162; Anwendungsgebiet DIN 4108-10 WTR, zweilagig
Dämmschichtdicke: 2-mal 60 mm
Beplankung: Zementbauplatte DIN EN 12467 2-lg., Plattendicke 12,5 mm, beidseitig, Befestigung mit systemspezifischen Befestigungsmitteln
Fugenausführung: Stöße verklebt mit PU-Fugenkleber
Oberflächen: Q1

Einbauort: EG 38/EG 39
Menge: 9,000 m2

**02.18 UK-Korrosionsschutz D/C4**
Ausführung der  Unterkonstruktion verzinkte Stahlblechprofile DIN EN 14195 und DIN 18182-1 der zuvor beschriebenen Installationswände und Vorsatzschalen für den Einbau von Unterkonstruktionen mit erhöhter Korrosivitätskategorie einschl. aller Befestigungsmittel.
Abrechnung je m2 Installationswand bzw. Vorsatzschale.

Zweck: Korrosionsschutz der UK in Schwimmbädern
Folgeleistung: Beplankung aus Zementbauplatten.
Beanspruchungsklasse: D gem. DIN EN 13964
Korrosivitätskategorie: C4 - stark, gem. DIN EN ISO 12944 und DIN 55634

Einbauort: Inst.wände und Vorsatzschalen in Duschen, WCs, Umkleiden m. Dusche und Putzräumen
Menge: 234,000 m2

**02.19 Gleit.Deckenanschluss,o.opt.Anf.,F0**
Ausführung eines gleitenden Deckenanschlusses ohne optische Anforderung an Stb.-Decke oberhalb der Abhangdecke.

Brandschutz: keine Anforderungen
Schallschutz: keine Anforderungen
Dicke Vorsatzschale: bis ca. 75 mm
Deckendurchbiegung: bis 25 mm Toleranzausgleich
Material: Bauplattenstreifen analog Material der Wand, gestapelt einschl. Weichfaserstreifen im Anschluss Rohdecke

Einbauort: Vorsatzschalen/Wände in Räumen mit AHD
Menge: 65,000 m

**02.20 Verstärkte U/A-Profile**
Verstärkte UA-Profile in GK-Wänden. Einbau frei von Stößen und Auswechselungen, geschosshoch.

Zweck:  Unterkonstruktion für Sanitärgegenstände (Waschtische) u.a. evtl. Wandanbauten
Folgeleistung: Konstruktionshölzer bzw. Traversen der Folgepositionen
Menge: 105,000 m

**02.21 Konstruktionshölzer Wandlasten**
Konstruktionshölzer 30x250 mm.

Zweck:  zur Befestigung von Wandlasten
Vorleistung:  verstärkte U/A-Profile der Vorposition
Material:  Konstruktionsvollholz (KVH)

Einbauort:  EG 37 Personalraum
Menge: 12,000 m

**02.22 Feuchtraumtraverse für Wandlasten**
Wandverstärkung im Wandhohlraum der zuvor beschriebenen Installationswände und Vorsatzschalen als Feuchtraumtraverse aus Stahlblech mit einer Einlage aus MDF-Platte.

Zweck:  Befestigung von Wandlasten
Vorleistung:  verstärkte U/A-Profile der Vorposition
Lasten: wandhängende Lasten bis 1,5 kN/m Wandlänge
Material: Einbauelement aus korrosionsgeschütztem Stahlblech, d= 0,75 mm, (C3) mit Einlage aus kernimprägnierter MDF-Platte
Abmessung: 625x290x18 mm

Einbauort:  Waschtische in Inst.wänden und Vorsatzschalen
Menge: 11,000 St

**02.23 UK für Haltegriffe,Beh.-WC**
Unterkonstruktion für die Aufnahme von Haltebügelgriffen in Behinderten-WCs. Ständer samt horizontaler Verbindung  beidseitig des WCs.

Zweck: Lasteinleitung in die UK von Wänden/Vorsatzschalen
Beanspruchung: Last 100 kg an der Spitze des 1,20 m langen Haltegriffes

Abrechnung je St WC-Becken.

angebotenes Fabrikat: '.........'
  (vom Bieter einzutragen)
Menge: 4,000 St

**02.24 Duschablage in Vorsatzschale herstellen 41 x 31 x 11 cm**
Aussparung für Duschablage in den zuvor beschriebenen  Installationswänden und Vorsatzschalen mit Rahmen und Zementbauplatten-Einlage, einschl. Herstellen der Öffnung und Spachtelung.

Zweck: Einbau in Feuchträumen und Bereichen mit Spritzwasserbeanspruchung
Brandschutz: F0
Einbau in: Installationswände, Vorsatzschalen

Beplankung: Zementbauplatte DIN EN 12467 2-lagig, Plattendicke 12,5 mm
Oberfläche: Q1
Größe: 41 x 31 x 11 cm
Menge: 18,000 St

**02.25 Revi-Klappe,Feuchtraum,2lg,30x30cm**
Revisionsklappe in den zuvor beschriebenen  Installationswänden und Vorsatzschalen mit Rahmen und Zementbauplatten-Einlage, einschl. Herstellen der Öffnung und Spachtelung.

Zweck: Einbau in Feuchträumen und Bereichen mit Spritzwasserbeanspruchung
Ausführung: Einbau- und Plattenrahmen nur in Profilstärke sichtbar, Beplankung flächenbündig eingepasst,
Brandschutz: F0
Einbau in: Installationswände, Vorsatzschalen
Rahmen: Aluminiumrahmen, eloxiert
Beplankung: Zementbauplatte DIN EN 12467 2-lagig, Plattendicke 12,5 mm
Oberfläche: Q2
Größe: 30x30 cm
Beschlag: Federbeschlag, klapp- und schwenkbar, mit Fangsicherung
Menge: 17,000 St

**02.26 Durchbrüche herstellen, D bis 80 mm**
Menge: 105,000 St

**02.27 Durchbrüche herstellen, D=81 mm bis 125 mm**
Menge: 21,000 St

### Titel 03 Abhangdecken

*Hinweis: MF-RASTERDECKEN*
Einbauort:

EG 04 Backoffice
EG 05 Mehrzweckraum
EG 35 Flur Personal
EG 36 Büro
EG 37 Personalraum
EG 40 Dusche Damen
EG 41 Dusche Herren

**03.1 02.03-Abgeh.Rasterd,sichtb.UK,AH=100cm,Akust.1,0**
Abgehängte Mineralfaser-Rasterdecke mit sichtbarer Metall-UK einschl. Passelementen und sämtl. Befestigungsmitteln.

Deckentyp:  02.04
Vorleistung:  Rohdecke
Brandschutz: ohne Anforderung
Einlegeplatten: Mineralfaserplatte, vlieskaschiert
  nach DIN EN 13964, demontierbar
Größe:  625x625 mm
Plattendicke: 20 mm
Kantenausbildung: stumpf, scharfkantig, versiegelt,
  für aufgelegte Plattenmontage
Baustoffklasse: nicht brennbar
Feuchtebeständigkeit: bis 95 % RH langfristig
Oberflächen: glatt
Korrosivitätskategorie:  C4 - stark nach DIN EN ISO 12944 und DIN 55634
  Gilt für alle metallischen Komponenten des Systems
Beanspruchungsklasse: D nach DIN EN 13964
Farbton:  weiß, ähnlich RAL 9003
Unterkonstruktion: aus verzinktem Stahlblechprofil
UK-System:  sichtbares Einlegesystem als Schienensystem mit Haupt- und Querschienen, Sichtseiten weiß beschichtet/einbrennlackiert, Abhängung mit Schnellabhängern, Verankerung an Rohdecke mit bauaufsichtlich zugelassenen Befestigungsmitteln
Befestigungsuntergrund: Stb.-Rohdecke
Geschosshöhe: 3,50 m (OKFFB-UKRD)
Lichte Raumhöhe: 2,50 m (OKRD-UKAHD)
Abhängehöhe: 1,00 m (UKRD-UKAHD
Menge: 110,000 m2

**03.2 Wandanschluss,Schattenfuge,Stufenwinkel**
Wandanschluss der zuvor beschriebenen Mineralfaser-Rasterdecke mit Stufenwinkelprofil als geschlossene Schattenfuge.
In Ecken sind die Profile auf Gehrung zu stoßen.

Material: Stahlblechprofil, Sichtseiten weiß beschichtet//einbrennlackiert
Menge: 125,000 m

**03.3 Zulage Ecken Wandanschluss,Schattenfuge,Stufenwinkel**
Zulage für die Erstellung von Ecken der Vorposition
Menge: 30,000 St

**03.4 Verstärkungsbl.Deckeneinb.,62,5x62,5cm**
Verstärkungsbleche als Auflage auf Mineralfaser-Rasterdecken mit Ausschnitt für Deckeneinbauten, wie Einbauleuchten, Drallauslässe u.a.

Rastermaß: 62,5x62,5 cm
Menge: 35,000 St

**03.5 Ausschnitt MF-Decke,rund,D<25cm**
Runde Ausschnitte in Mineralfaser-Rasterdecken für Einbauleuchten. Tellerventile etc. einschl. Einfassung und Verstärkung des Ausschnitts.

Durchmesser: bis 25 cm
Menge: 56,000 St

**03.6 Zul.Aufnahme,Einzellast,<10kg**
Zulage für die Verstärkung vorgenannter Mineralfaser-Abhangdeckenkonstruktionen zur Aufnahme und vollständigen Weiterleitung von Einzellasten an UK und/oder Rohdecke.

Lasten: haustechnische Einbauten und
 Abhängungen auch im
 Zusammenhang mit Durchbrüchen
 z. B. Lautsprecher u. ä.
Einzellast: bis 10 kg
Menge: 76,000 St

**03.7 Zul.Aufnahme,Einzellast,<20kg**
Zulage für die Verstärkung vorgenannter Mineralfaser-Abhangdeckenkonstruktionen zur Aufnahme und vollständigen Weiterleitung von Einzellasten an UK und/oder Rohdecke.

Lasten: haustechnische Einbauten und
 Abhängungen auch im
 Zusammenhang mit Durchbrüchen
 z. B. Beamer o. ä.
Einzellast: über 10-20 kg
Menge: 2,000 St

*Hinweis: GK-DECKEN*
Einbauort:

EG 02
EG 03-Teilfläche Sitzecke
EG 07
EG 14-Teilfläche Eingänge Duschen
EG 20
EG 21
EG 26 Teilfläche Sitznische
EG 34
EG 38
EG 39
EG 40 Teilfläche Dusche
EG 41 Teilfläche Dusche
EG 42

**03.8 02.05-abgehängte Decke, GK, feuchtraum**
abgehängte Decke mit Metallunterkonstruktion
einschl. sämtl. Befestigungsmittel.
Leistungsbestandteile
- Deckenbekleidung
- Unterkonstruktion
- Fugen- und Flächenspachtelung mit eingelegtem Fugenband (10 cm)
- Fugen- und Flächenspachtelung mit eingelegtem Gewebe zur Erzielung der Q3-Oberfläche

Zweck:  Einsatz im Schwimmbadbereich
Beanspruchungsklasse: D nach DIN EN 13964
Brandschutz: ohne
Dämmauflage: ohne
Vorleistung:  Rohdecke
Folgeleistung Anstrich
Beplankung:  Gipskartonbauplatte
  einlagig, d= 1-mal 12,5 mm
  feuchtraumgeeignet
Oberflächen: Q3
Feuchtebeständigkeit: bis 100 % RH langfristig
Baustoffklasse: nicht brennbar
Korrosivitätskategorie:  C4 - stark nach DIN EN ISO 12944  und DIN 55634
  Gilt für alle metallischen Komponenten des Systems
Beanspruchungsklasse: D nach DIN EN 13964
UK-System:  Unterkonstruktion nach statischem Erfordernis mit bauaufsichtlich zugelassenen Befestigungsmitteln in hochkorrosionsbeständiger Ausführung nach EN 1396:2007
sonstiges:  . / .
Befestigungsuntergrund: Stahlbetondecke
Geschosshöhe: 3,50 m (OKFFB-UKRD)
Lichte Raumhöhe: 2,50 m (OKRD-UKAHD)
Abhängehöhe: 1,00 m (UKRD-UKAHD
Menge: 115,000 m2

**03.9 Vertik.Deckenschürze, H=25 cm, Q3**
Vertikale Deckenschürze als Abschluss der GK-abhangdecke einschl. Metall-Unterkonstruktion, Kantenschutzprofil und sämtlicher Befestigungskomponenten nach Herstellerangaben.

Brandschutz: ohne Anforderung
Beplankung: GK-Bauplatte DIN EN 12467 einlagig, d= 1-mal 12,5 mm
 feuchtraumgeeignet
Oberflächen: Q3
Korrosivitätskategorie:  C4 - stark nach DIN EN ISO 12944  und DIN 55634
Beanspruchungsklasse: D nach DIN EN 13964
UK-System: aus verzinkten Stahlblechprofilen, Abhängung mit Schnellabhängern und Verankerung an Rohdecke mit bauaufsichtlich zugelassenen Befestigungsmitteln
UK-System: aus verzinkten Stahlblechprofile, Abhängung mit Schnellabhängern und Verankerung an Rohdecke mit bauaufsichtlich zugelassenen Befestigungsmitteln in hochkorrosionsbeständiger Ausführung nach EN 1396:2007
Befestigungsuntergrund: Stb.-Rohdecke
Geschosshöhe: 3,20 m (OKFFB-UKRD)
Lichte Raumhöhe: 2,75 m (OKRD-UKAHD)
Abhängehöhe: 0,45 m (UKRD-UKAHD)

Einbauort:
Menge: 25,000 m

**03.10 Ecken Deckenschürze**
Erstellung von Ecken der Vorposition
Menge: 14,000 St

**03.11 Wandanschluss nicht tragend,geschlossen,**
Wandanschluss der zuvor beschriebenen GK-Decken  als geschlossene Fuge.
Menge: 200,000 m

**03.12 Ausschnitt Decke,rund,D<25cm**
Runde Ausschnitte in Decken für Einbauleuchten etc. einschl. Einfassung und Verstärkung des Ausschnitts.

Durchmesser: bis 25 cm
Menge: 95,000 St

**03.13 Zul.Aufnahme,Einzellast,<10kg**
Zulage für die Verstärkung vorgenannter Abhangdeckenkonstruktionen zur Aufnahme und vollständigen Weiterleitung von Einzellasten an UK und/oder Rohdecke.

Lasten: haustechnische Einbauten und
 Abhängungen, wie z. B. LED-Pendelleuchten, Lautsprecher o. ä.
Einzellast: bis 10 kg
Menge: 58,000 St

**03.14 Revi-Klappe,Feuchtraum, 60x60cm**
Revisionsklappe in abgehängter Gipskartondecke mit Rahmen und GK-Feuchtraumplatten-Einlage, einschl. Herstellen der Öffnung und Spachtelung.

Zweck: Einbau in Feuchträumen und Bereichen mit Spritzwasserbeanspruchung
Ausführung: Einbau- und Plattenrahmen nur in Profilstärke sichtbar, Beplankung flächenbündig eingepasst,
Brandschutz: F0
Einbau in: abgehängte Decke zementgeb.
Rahmen: Aluminiumrahmen, eloxiert
Beplankung: GK-Feuchtraumplatte DIN EN 12467 1-lagig, Plattendicke 12,5 mm
Oberfläche: Q3
Größe: 60x60 cm
Beschlag: Federbeschlag, klapp- und schwenkbar, mit Fangsicherung
Menge: 20,000 St

**03.15 Revi-Klappe,Feuchtraum, 40x60cm**
Revisionsklappe in abgehängter Gipskartondecke mit Rahmen und GK-Feuchtraumplatten-Einlage, einschl. Herstellen der Öffnung und Spachtelung.

Zweck: Einbau in Feuchträumen und Bereichen mit Spritzwasserbeanspruchung
Ausführung: Einbau- und Plattenrahmen nur in Profilstärke sichtbar, Beplankung flächenbündig eingepasst,
Brandschutz: F0
Einbau in: abgehängte Decke zementgeb.
Rahmen: Aluminiumrahmen, eloxiert
Beplankung: GK-Feuchtraumplatte DIN EN 12467 1-lagig, Plattendicke 12,5 mm
Oberfläche: Q3
Größe: 40x60 cm
Beschlag: Federbeschlag, klapp- und schwenkbar, mit Fangsicherung
Menge: 5,000 St

*Hinweis: Alu-Paneel-DECKEN*
Einbauort:

EG 15.1
EG 15.2
EG 16.1
EG 16.2
EG 17

**03.16 abgehängte Decke, ALU-Paneel, feuchtraum**
abgehängte Decke mit Metallunterkonstruktion
einschl. sämtl. Befestigungsmittel.
Leistungsbestandteile
- Deckenbekleidung
- Unterkonstruktion

Zweck:  Einsatz im Schwimmbadbereich
Beanspruchungsklasse: D nach DIN EN 13964
Brandschutz: ohne
Dämmauflage: ohne
Vorleistung:  Rohdecke

Beplankung:  Alupaneel
Paneelbreite: 35 mm
Fugenbreite:  15 mm
Oberflächen: Farbton RAL 7035-lichtgrau
Feuchtebeständigkeit: bis 100 % RH langfristig
Baustoffklasse: nicht brennbar
Korrosivitätskategorie:  C4 - stark nach DIN EN ISO 12944  und DIN 55634
  Gilt für alle metallischen Komponenten des Systems
Beanspruchungsklasse: D nach DIN EN 13964
UK-System:  Unterkonstruktion nach statischem Erfordernis mit bauaufsichtlich zugelassenen Befestigungsmitteln in hochkorrosionsbeständiger Ausführung nach EN 1396:2007
sonstiges:  . / .
Befestigungsuntergrund: Stahlbetondecke
Geschosshöhe: 3,50 m (OKFFB-UKRD)
Lichte Raumhöhe: 2,50 m (OKRD-UKAHD)
Abhängehöhe: 1,00 m (UKRD-UKAHD
Menge: 90,000 m2

**03.17 Wandanschluss,Schattenfuge,Stufenwinkel**
Wandanschluss der zuvor beschriebenen Alu-Paneeldecke mit Stufenwinkelprofil als geschlossene Schattenfuge.
In Ecken sind die Profile auf Gehrung zu stoßen.

Material: Stahlblechprofil, Sichtseiten weiß beschichtet//einbrennlackiert
Menge: 90,000 m

**03.18 Revi-Klappe, 60x60cm**
Revisionsklappe in abgehängter Alupaneeldecke mit Rahmen und Einlage, einschl. Herstellen der Öffnung.

Zweck: Einbau in Feuchträumen und Bereichen mit Spritzwasserbeanspruchung
Ausführung: Einbau- und Plattenrahmen nur in Profilstärke sichtbar, Beplankung flächenbündig eingepasst,
Brandschutz: F0
Einbau in: Alupaneeldecke
Rahmen: Aluminiumrahmen, eloxiert
Beplankung: Alupaneel
Oberfläche: Farbton RAL
Größe: 60x60 cm
Beschlag: Federbeschlag, klapp- und schwenkbar, mit Fangsicherung
Menge: 17,000 St

**03.19 Revi-Klappe,40x60cm**
Revisionsklappe in abgehängter Alupaneeldecke mit Rahmen und Einlage, einschl. Herstellen der Öffnung.

Zweck: Einbau in Feuchträumen und Bereichen mit Spritzwasserbeanspruchung
Ausführung: Einbau- und Plattenrahmen nur in Profilstärke sichtbar, Beplankung flächenbündig eingepasst,
Brandschutz: F0
Einbau in: Alupaneeldecke
Rahmen: Aluminiumrahmen, eloxiert
Beplankung: Alupaneel
Oberfläche: Farbton RAL
Größe: 40x60 cm
Beschlag: Federbeschlag, klapp- und schwenkbar, mit Fangsicherung
Menge: 3,000 St

**03.20 Ausschnitt Decke,rund,D<25cm**
Runde Ausschnitte in Decken für Einbauleuchten etc. einschl. Einfassung und Verstärkung des Ausschnitts.

Durchmesser: bis 25 cm
Menge: 30,000 St

**03.21 Ausschnitt Decke 150 x 650**
Ausschnitte in Decken für Einbauleuchten
einschl. Einfassung und Verstärkung des Ausschnitts.

Abmessung: 150 x 650 mm
Menge: 30,000 St

**03.22 Ausschnitt Decke 400 x 400**
Ausschnitte in Decken für haustechnische Einbauten etc. einschl. Einfassung und Verstärkung des Ausschnitts.

Abmessung: 400 x 400 mm
Menge: 7,000 St

**03.23 Ausschnitt Decke 500 x 500**
Ausschnitte in Decken für haustechnische Einbauten etc. einschl. Einfassung und Verstärkung des Ausschnitts.

Abmessung: 500 x 500 mm
Menge: 1,000 St

**03.24 Ausschnitt Decke 600 x 600**
Ausschnitte in Decken für haustechnische Einbauten etc. einschl. Einfassung und Verstärkung des Ausschnitts.

Abmessung: 600 x 600 mm
Menge: 6,000 St

**03.25 Zul.Aufnahme,Einzellast,<10kg**
Zulage für die Verstärkung vorgenannter Abhangdeckenkonstruktionen zur Aufnahme und vollständigen Weiterleitung von Einzellasten an UK und/oder Rohdecke.

Lasten: haustechnische Einbauten und
 Abhängungen, wie z. B. LED-Pendelleuchten, Lautsprecher o. ä.
Einzellast: bis 10 kg
Menge: 25,000 St

*Hinweis: HOLZWOLLE-AKKUSTIKDECKE*
Einbauort:

EG 01 Windfang
EG 03 Foyer
EG 06 Stiefelgang
EG 08 Sammelumkleide 01
EG 09 Sammelumkleide 02
EG 10 Sammelumkleide 03
EG 11 Sammelumkleide 04
EG 12 Umleidebereich
EG 13 BehindertenUmkleide
EG 14 Barfußgang

**03.26 02.02.Abgeh.Holzwolle-Akkustikplattendecke, AH 75 cm Kleinkinderbecken**
Abhangdecke aus Holzwolle-Akkustikplatten mit Unterkonstruktion einschl. sämtl. Befestigungsmittel.

Leistungsbestandteile
- Deckenbekleidung
- Unterkonstruktion einschl. Abhängung

Beanspruchung: Einsatz im Schwimmbadbereich
Brandschutz: ohne Anforderung
Vorleistung:  Rohdecke
Beplankung:  Holzwolleplatten
Elementlänge: 1.200 m
Elementbreite: 600 mm
Randausführung: Nut umlaufend
Oberflächengüte: geschliffen
Oberflächenbehandlg.: unbehandelt

Schallabsorbtionsgrad: αw ≥ 0,70
Baustoffklasse: nicht brennbar
Korrosivitätskategorie:  C4 - stark nach DIN EN ISO 12944  und DIN 55634
  Gilt für alle metallischen Komponenten des Systems
Beanspruchungsklasse: D nach DIN EN 13964
  ballwurfsicher nach DIN 18032
Unterkonstruktion: aus verzinktem Stahlblechprofil
UK-System:  sichtbares Einlegesystem als Schienensystem mit Haupt- und Querschienen, Sichtseiten weiß beschichtet/einbrennlackiert, Abhängung mit Schnellabhängern, Verankerung an Rohdecke mit bauaufsichtlich zugelassenen Befestigungsmitteln
Befestigungsuntergrund: Stb.-Rohdecke
Geschosshöhe: 3,50 m (OKFFB-UKRD)
Lichte Raumhöhe: 2,75 m (OKRD-UKAHD)
Abhängehöhe: 0,75 m (UKRD-UKAHD
Menge: 425,000 m2

**03.27 Wandanschluss,Schattenfuge,hinterlegt,fest**
Wandanschluss der zuvor beschriebenen abgehängten HWL-Decken, Ausführung als geschlossene Schattenfuge, mit Uprofil hinterlegt
Menge: 170,000 m

**03.28 Ausschnitt HLW-Decke,rund,D<25cm**
Runde Ausschnitte in zuvor beschriebenen abgehängten HLW-Decken für Einbauleuchten etc. einschl. Einfassung und Verstärkung des Ausschnitts.

Durchmesser: bis 25 cm
Menge: 230,000 St

**03.29 Ausschnitt Decke 300 x 300**
Ausschnitte in Decken für haustechnische Einbauten etc. einschl. Einfassung und Verstärkung des Ausschnitts.

Abmessung: 300 x 300 mm
Menge: 11,000 St

**03.30 Ausschnitt Decke 400 x 400**
Ausschnitte in Decken für haustechnische Einbauten etc. einschl. Einfassung und Verstärkung des Ausschnitts.

Abmessung: 400 x 400 mm
Menge: 12,000 St

**03.31 Ausschnitt Decke 500 x 500**
Ausschnitte in Decken für haustechnische Einbauten etc. einschl. Einfassung und Verstärkung des Ausschnitts.

Abmessung: 500 x 500 mm
Menge: 6,000 St

**03.32 Aufnahme,Einzellast,<10kg**
Verstärkung zuvor beschriebener abgehängter BSH-Decke zur Aufnahme und vollständigen Weiterleitung von Einzellasten an UK und/oder Rohdecke.

Lasten: haustechnische Einbauten und
 Abhängungen, wie z. B. LED-Pendelleuchten, Lautsprecher, Kamera u. a.
Einzellast: bis 10 kg
Menge: 210,000 St

**03.33 Aufnahme,Einzellast,<20kg**
Verstärkung zuvor beschriebener abgehängter BSH-Decke zur Aufnahme und vollständigen Weiterleitung von Einzellasten an UK und/oder Rohdecke.

Lasten: haustechnische Einbauten und
 Abhängungen, z. B. Mehrfach-Pendelleuchten u. ä.
Einzellast: über 10-20 kg
Menge: 5,000 St

**03.34 Revi-Klappe verschr.,600x600mm,F0**
Revisionsklappe mit Aluminium-Rahmen, eloxiert, aus Herstellersystem, zur Einlage von Paneelstücken der zuvor beschriebenen abgehängten HLW-Decke einschl. Herstellen der Öffnung.

Zweck:  Standard
Brandschutz: F0
Einbau in:  Abgehängte BSH-Decke
Beplankung:  HLW-Platten der Hauptposition
Größe:  600x600 mm
Beschlag:  mit Scharnier, Verriegelung mittels V2A-Spezialschrauben
Menge: 44,000 St

### Titel 04 Abkofferung Lüftung Badehalle

**04.1 Abkofferung Lüftungskanäle, HWL Platten 35mm, T=0,75 m**
Abkofferung

Einsatz:: Beckenumgang im Schwimmbad
Wandhöhe: 4,80 bis 8,00 m
Unterkante: +3,00 m üOKFFB
Gesamtstärke: ca. 750 mm
Einbaubereich: Einbaubereich 2 DIN 4103-1 (Bereiche mit großer Menschenansammlung);
Schallschutz: ohne Anforderung
Brandschutz: ohne Anforderung
Unterkonstruktion: Konterlattung und Traglattung
 30 x 60 mm
 Befestigung auf der Stahlrohrunterkonstruktion der Folgepositionen
Beplankung: einseitig
 Holzwollebauplatten
 1-lagig., Plattendicke 35 mm,

Oberflächen: natur, feine Struktur

gem Detail G20063-5-A80-X05.02-f00

Inkl. aller erforderlichen Verbindungen und Nebenleistungen
in fix und fertiger Arbeit.

Einbauort: Badehalle
Menge: 130,000 m2

**04.2 Abkofferung Lüftungskanäle, Untersicht GKD, B=0,75m**
Untersicht der Abkofferung

Einsatz:: Beckenumgang im Schwimmbad
Unterkante: +3,00 m üOKFFB
Einbaubereich: Einbaubereich 2 DIN 4103-1 (Bereiche mit großer Menschenansammlung);
Schallschutz: ohne Anforderung
Brandschutz: ohne Anforderung
Unterkonstruktion: verzinkte Stahlblechprofile DIN EN 14195 und DIN 18182-1, als Einfachständerwerk mit UD-Profilen
 Befestigung auf der Stahlrohrunterkonstruktion der Folgepositionen
Beplankung:  Gipskartonbauplatte
  einlagig, d= 1-mal 12,5 mm
  feuchtraumgeeignet
Oberflächen: Q3
Feuchtebeständigkeit: bis 100 % RH langfristig
Baustoffklasse: A1 nach DIN EN 13501-1
Korrosivitätskategorie:  C4 - stark nach DIN EN ISO 12944  und DIN 55634
Beanspruchungsklasse: D nach DIN EN 13964
UK-System:  Unterkonstruktion nach statischem Erfordernis mit bauaufsichtlich zugelassenen Befestigungsmitteln in hochkorrosionsbeständiger Ausführung nach EN 1396:2007

gem Detail G20063-5-A80-X05.02-f00

Inkl. aller erforderlichen Verbindungen und Nebenleistungen
in fix und fertiger Arbeit.

Einbauort: Badehalle
Menge: 45,000 m

**04.3 Ausschnitt Decke,rund,D<25cm**
Runde Ausschnitte in Decken für Einbauleuchten etc. einschl. Einfassung und Verstärkung des Ausschnitts.

Durchmesser: bis 25 cm
Menge: 10,000 St

**04.4 Unterkonstruktion Stahlrohrrahmen 50x50x4, h=5,00 m, T=0,67 m**
Unterkonstruktion der Wandabkofferung

bestehend aus Stahlrohrrahmen
gem Detail G20063-5-A80-X05.02-f00

Gesamthöhe 5,0 m
Wandabstand 0,67 m
Unterkante bei +3,00 m üOKFFB
Stahlrohr 50x50x4 mmgeschweißt
Wandanschluss mittels Fussplatten 200x200x15 mm
incl. allen Befestigungsmitteln
Menge: 2,000 St

**04.5 Unterkonstruktion Stahlrohrrahmen 50x50x4, h=4,00 bis 4,90 m, T=0,67 m**
wie vor, jedoch:

Gesamthöhe 4,00 bis 4,90 m
Menge: 6,000 St

**04.6 Unterkonstruktion Stahlrohrrahmen 50x50x4, h=3,40 bis 3,90 m, T=0,67 m**
wie vor, jedoch:

Gesamthöhe 3,40 bis 3,90 m
Menge: 3,000 St

**04.7 Unterkonstruktion Stahlrohrrahmen 50x50x4, h=2,00 bis 3,20 m, T=0,67 m**
wie vor, jedoch:

Gesamthöhe 2,00 bis 3,20 m
Menge: 6,000 St

**04.8 Unterkonstruktion Stahlrohrrahmen 50x50x4, h=1,80 m, T=0,67 m**
wie vor, jedoch:

Gesamthöhe 1,80 m
Menge: 9,000 St

**04.9 Abkofferung Lüftungskanäle, HWL Platten 35mm, T=0,30 m**
Abkofferung

Einsatz:: Beckenumgang im Schwimmbad
Wandhöhe: 8,00 m
Unterkante: +3,00 m üOKFFB
Gesamtstärke: ca. 300 mm
Einbaubereich: Einbaubereich 2 DIN 4103-1 (Bereiche mit großer Menschenansammlung);
Schallschutz: ohne Anforderung
Brandschutz: ohne Anforderung
Unterkonstruktion: Aluminiumsystem UK
Beplankung: einseitig
 Holzwollebauplatten
 1-lagig., Plattendicke 35 mm,

Oberflächen: natur, feine Struktur

gem Detail G20063-5-A80-X05.02-f00

Inkl. aller erforderlichen Verbindungen und Nebenleistungen
in fix und fertiger Arbeit.

Einbauort: Badehalle
Menge: 85,000 m2

**04.10 Abkofferung Lüftungskanäle, Untersicht GKD, B=0,30m**
Untersicht der Abkofferung

Einsatz:: Beckenumgang im Schwimmbad
Unterkante: +3,00 m üOKFFB
Einbaubereich: Einbaubereich 2 DIN 4103-1 (Bereiche mit großer Menschenansammlung);
Schallschutz: ohne Anforderung
Brandschutz: ohne Anforderung
Unterkonstruktion: verzinkte Stahlblechprofile DIN EN 14195 und DIN 18182-1, als Einfachständerwerk mit UD-Profilen
 Befestigung auf der Stahlrohrunterkonstruktion der Folgepositionen
Beplankung:  Gipskartonbauplatte
  einlagig, d= 1-mal 12,5 mm
  feuchtraumgeeignet
Oberflächen: Q3
Feuchtebeständigkeit: bis 100 % RH langfristig
Baustoffklasse: A1 nach DIN EN 13501-1
Korrosivitätskategorie:  C4 - stark nach DIN EN ISO 12944  und DIN 55634
Beanspruchungsklasse: D nach DIN EN 13964
UK-System:  Unterkonstruktion nach statischem Erfordernis mit bauaufsichtlich zugelassenen Befestigungsmitteln in hochkorrosionsbeständiger Ausführung nach EN 1396:2007

gem Detail G20063-5-A80-X05.02-f00

Inkl. aller erforderlichen Verbindungen und Nebenleistungen
in fix und fertiger Arbeit.

Einbauort: Badehalle
Menge: 17,000 m

**04.11 Ausschnitt Decke,rund,D<25cm**
Runde Ausschnitte in Decken für Einbauleuchten etc. einschl. Einfassung und Verstärkung des Ausschnitts.

Durchmesser: bis 25 cm
Menge: 10,000 St

### Titel 05 Stundenlohnarbeiten

*Hinweis: ZUSÄTZLICHE TECHNISCHE VERTRAGSBEDINGUNGEN*
1. Ausführung der Stundenlohnarbeiten:
Stundenlohnarbeiten dürfen nur auf besondere und ausdrückliche Anordnung durch die Bauleitung erfolgen.

2. Stundenlohn-Arbeitsberichte:
Die Stundenlohn-Arbeitsberichte (Regieberichte) sind täglich aufzustellen und der Bauleitung zur Anerkennung vorzulegen. Sie müssen die Namen der eingesetzten Arbeitskräfte, ihre tariftliche Berufsbezeichnung, die geleisteten Stunden auf 0,25 Stunden genau, den Materialverbrauch, die Fahrzeug- und Gerätevorhaltungsstunden sowie die konkrete Beschreibung der ausgeführten Leistungen mit genauen Zeit- und Ortsangaben (Bauteil, Stockwerk, Raum, evtl. auch mit Angabe der Himmelsrichtung) enthalten.
Außerdem sind sie nach Anweisung durch die Bauleitung zu gliedern, zu trennen oder nach Leistungsgruppen bzw. Vermieteinheiten zusammen zu fassen, so dass es möglich ist, die zueinander gehörenden Kostengruppen zusammen zu stellen. Verspätet eingereichte Regieberichte werden nicht anerkannt und bezahlt.

3. Personaleinsatz:
Der Personaleinsatz für die Stundenlohnarbeiten ist so zu disponieren, dass untergeordnete Arbeiten nicht von Facharbeitern ausgeführt werden.

4. Beaufsichtigung der Stundenlohnarbeiten:
Besoneres Augenmerk ist vor allem der Beaufsichtigung von Stundenlohnarbeiten zu schenken. Diese ist Sache des Auftragnehmers und nicht der Bauleitung. Wird von der Bauleitung festgestellt, dass für die Stundenlohnarbeiten ungeeignetes oder unbeaufsichtigtes Personal eingesetzt wird und dadurch evtl. unangemessen hohe Kosten entstehen, werden die zur Anerkennung vorgelegten Stundenangaben nach Ermessen der Bauleitung reduziert.

5. Abgrenzung gegenüber Leistungspositionen:
Werden Leistungen nach der Einheitspreisabrechnung und Stundenlohnarbeiten gleichzeitig ausgeführt, so ist auf die exakte Trennung bei der Erfassung der verschiedenen Leistungen genau zu achten.

6. Verrechnung der Regiearbeiten:
Zur Verrechnung kommen nur die reinen Zeiten, die an der Baustelle geleistet werden, unabhängig von der Anzahl der abzurechnenden Stunden. Nicht bezahlt wird die An- und Abfahrt oder Prämienstunden, die üblicherweise an das Personal als Ersatz für entgangenen Akkordlohn gezahlt werden.
Die Abrechnung von Stundenlohnarbeiten erfolgt nach den im Angebot ausgewiesenen Lohn-, Material-, Fahrzeug- und Gerätepreisen, in denen alle Zuschläge, Sozialkostenanteile, Urlaubs- und Schlechtwettergeld, Wagnis und Gewinn, Gerätevorhalte- und Betriebsstoffkosten, usw. enthalten sind. Alle angegebenen Einheitspreise (Stundensätze, Gerätekosten und Materialpreise) gelten frei Baustelle und sind während der gesamten Ausführungszeit gültig. Erhöhungen jeglicher Art werden nicht anerkannt. Vor Ausführung der Leistungen sind der Bauleitung die ungefähr erforderlichen Regieaufwendungen mitzuteilen.
Für das Vorhalten der üblichen Werkzeuge und Kleinmaschinen, Gerüste (bis zu 3 m Höhe) erfolgt keine gesonderte Vergütung.

7. Polier-, Vorarbeiter- bzw. Aufsichtsstunden:
Polier-, Vorarbeiter- bzw. Aufsichtsstunden werden nur vergütet, wenn die Beaufsichtigung dieser Arbeiten es erforderlich macht und ein Polier bzw. Vorarbeiter dadurch ausgelastet ist. Polier- und Vorarbeiterstunden müssen in jedem Fall vor der Ausführung der Arbeiten durch die Bauleitung angeordnet und genehmigt werden.

Die angebotenen Stundenlöhne verstehen sich grundsätzlich frei Baustelle.

**05.1 Vorarbeiter**
Stundenlohnarbeiten für evtl. erforderliche Arbeiten,
die nicht im Leistungsverzeichnis erfasst sind und
gegen Nachweis zur Ausführung kommen.
Stundenlohn Vorarbeiter.
Menge: 10,000 h

**05.2 Facharbeiter**
Stundenlohnarbeiten für evtl. erforderliche Arbeiten,
die nicht im Leistungsverzeichnis erfasst sind und
gegen Nachweis zur Ausführung kommen.
Stundenlohn Facharbeiter:
Menge: 10,000 h

**05.3 Hilfsarbeiter**
Stundenlohnarbeiten für evtl. erforderliche Arbeiten,
die nicht im Leistungsverzeichnis erfasst sind und
gegen Nachweis zur Ausführung kommen.
Stundenlohn Hilfsarbeiter:
Menge: 10,000 h
